# Detector de monóxido de carbono CO mediante sonda electroquímica, referencia ME300D de Mira

- Propiedad del archivo: CONSTRUNARIO
- Formato: FIEBDC-3/2012
- Programa: Construnario Versión 3.51
- Fecha de los precios: 19/02/2021
- Divisa: EUR

**ME300D** u Detector de monóxido de carbono CO mediante sonda electroquímica, referencia ME300D de Mira
Detector de Monóxido de Carbono CO mediante sonda electroquímica, con base (incluida) para instalación entubada, con bloqueo de extracción. Hasta 10 años de vida útil. Diámetro 100 mm.
