# Caldera de condensación, referencia BCH25 de Biocurve. 7,5-25 kW

- Propiedad del archivo: CONSTRUNARIO
- Formato: FIEBDC-3/2012
- Programa: Construnario Versión 3.51
- Fecha de los precios: 19/02/2021
- Divisa: EUR

**BCH25** u Caldera de condensación, referencia BCH25 de Biocurve. 7,5-25 kW
Las calderas de condensación BioCurve suponen un salto extraordinario en la calefacción por pellets. Su gama, de 25 a 100 kW, permite alcanzar rendimientos superiores al 100% en potencias, hasta hace poco, impensables para la condensación en biomasa.
