# Silo para pellets de extracción neumática, referencia BCSP252 de Biocurve. 250x250x230

- Propiedad del archivo: CONSTRUNARIO
- Formato: FIEBDC-3/2012
- Programa: Construnario Versión 3.51
- Fecha de los precios: 19/02/2021
- Divisa: EUR

| Código | Ud | Descripción |
|---|---|---|
| BCSP252 | u | Silo para pellets de extracción neumática, referencia BCSP252 de Biocurve. 250x250x230 |
