# Dintel portante de 20 cm de espesor de Ytong España. Longitudes de dintel disponibles: 130 / 150 / 200 / 300

- Propiedad del archivo: CONSTRUNARIO
- Formato: FIEBDC-3/2012
- Programa: Construnario Versión 3.51
- Fecha de los precios: 19/02/2021
- Divisa: EUR

**DIN20YT** u Dintel portante de 20 cm de espesor de Ytong España. Longitudes de dintel disponibles: 130 / 150 / 200 / 300
Son elementos armados prefabricados de dimensiones estándar. Los dinteles portantes están disponibles en todos los espesores de nuestra gama de bloques (15, 20, 25, 30 y 36,5). Completan y mejoran las cualidades térmicas del sistema de construcción YTONG, reduciendo los puentes térmicos. Su utilización garantiza una seguridad total de la resistencia a la compresión. Su colocación se efectúa con mortero cola, sin puntales ni encofrados, y sin interrupciones en la obra. Hay que tener en cuenta el apoyo mínimo de los dinteles, siendo de 20cm para los dinteles de hasta 1,75m de longitud y 25cm para el resto. Consultar la guía técnica o el DAU para las cargas máximas de servicio.
