# Placa aislante Ytong Multipor. Para aislamiento interior/exterior

- Propiedad del archivo: CONSTRUNARIO
- Formato: FIEBDC-3/2012
- Programa: Construnario Versión 3.51
- Fecha de los precios: 19/02/2021
- Divisa: EUR

**PLAMULYT** Placa aislante Ytong Multipor. Para aislamiento interior/exterior
Las placas aislantes Ytong Multipor se fabrican tomando arena de sílice, cal, cemento y agua. A esta mezcla se agrega una agente de expansión que es responsable de su alta porosidad. Se trata de un hormigón celular de baja densidad y elevado aislamiento térmico. Aún siendo un material autoestable y con cierta resistencia a la compresión, se emplea exclusivamente para soluciones de aislamiento térmico. Construcción homogénea y maciza. Siendo un mineral y libre de fibras, las placas aislantes Ytong Multipor aportan una nueva calidad al aislamiento térmico: elevado aislamiento térmico en un material macizo, lo cual permite una construcción totalmente maciza. Adicionalmente las placas son ignífugas, autoestables y tienen cierto grado de resistencia a la compresión.
