# Aplicación de morteros ignífugo en zonas específicas de una edificación o construcción por parte de Ignifugaciones PPCI

- Propiedad del archivo: CONSTRUNARIO
- Formato: FIEBDC-3/2012
- Programa: Construnario Versión 3.51
- Fecha de los precios: 22/02/2021
- Divisa: EUR

**C1013PPC_11** Aplicación de morteros ignífugo en zonas específicas de una edificación o construcción por parte de Ignifugaciones PPCI
Morteros ignífugos en Barcelona, aplicación de revestimientos ignífugos en zonas específicas de una edificación o construcción, con la finalidad de prevenir y mejorar la resistencia contra el fuego y evitar su propagación en caso de incendio. Estas aplicaciones de protección contra el fuego, confieren un mejor aislamiento térmico y seguridad para estructuras metálicas, así como mayor flexibilidad y resistencia. Ignifugaciones PPCI, cuida en todos sus proyectos y aplicaciones la seguridad de su Local, industria, comercio o cualquier espacio que requiera de la aplicación de mortero ignífugo proyectado.
