# Tratamiento de humedades por Ignifugaciones PPCI

- Propiedad del archivo: CONSTRUNARIO
- Formato: FIEBDC-3/2012
- Programa: Construnario Versión 3.51
- Fecha de los precios: 22/02/2021
- Divisa: EUR

| Código | Descripción |
|---|---|
| C1013PPC_31 | Tratamiento de humedades por Ignifugaciones PPCI |
