# Central de detección fija CA de Contagas

- Propiedad del archivo: CONSTRUNARIO
- Formato: FIEBDC-3/2012
- Programa: Construnario Versión 3.51
- Fecha de los precios: 15/11/2022
- Divisa: EUR

**DETECA** u Central de detección fija CA de Contagas
Normativa EN 60079-29-1 Directivas 2014134/EU A TEX y 2014130/EU Para uso colectivo, comercial e industrial (ATEX) Alimentación: 230 Vea 1 Sensores a conectar 4-20 mA Salidas: 230 Vea + 12 Vcc + LP (NC) Opción alimentación 24 Vcc Calibración: Realizada en nuestro laboratorio de SAT Electrónica Con certificado Calibración de LEU02/CO/H2S Se recomienda realizar una calibración anual
