# Vaporizador Feed-Our Eléctrico, referencia ECOVAP-FO/E de Contagas

- Propiedad del archivo: CONSTRUNARIO
- Formato: FIEBDC-3/2012
- Programa: Construnario Versión 3.51
- Fecha de los precios: 15/11/2022
- Divisa: EUR

**FOECON** u Vaporizador Feed-Our Eléctrico, referencia ECOVAP-FO/E de Contagas
Feed out Eléctrico Configuración vertical Diseño compacto Aprobación según directivas: PED 2014/68/UE, ASME VIII Div.1 Ed.2002, 94/9/EC ATEX Doble válvula termostática mecánica Cuadro eléctrico Versión Eexd (opcional) Pmáx= 20 bar Caudal: 50 Kg/h hasta 750 Kg/h DN25 – DN50 ANSI300 Opcional: Transición brida ANSI-300 a 1? NPT-M
