# Módulo fotovoltaico policristalino PEPV 72 de Eurener. 330 / 345W

- Propiedad del archivo: CONSTRUNARIO
- Formato: FIEBDC-3/2012
- Programa: Construnario Versión 3.51
- Fecha de los precios: 22/02/2021
- Divisa: EUR

**PEPV72EU** u Módulo fotovoltaico policristalino PEPV 72 de Eurener. 330 / 345W
IP68 6 diodos Test electroluminiscencia Materiales reciclados
