# Gres porcelánico para pavimentos, serie Latitud de Domino Industrias Cerámicas. 89,8x89,8cm

- Propiedad del archivo: CONSTRUNARIO
- Formato: FIEBDC-3/2012
- Programa: Construnario Versión 3.51
- Fecha de los precios: 23/12/2022
- Divisa: EUR

**C1401DOM_111** u Gres porcelánico para pavimentos, serie Latitud de Domino Industrias Cerámicas. 89,8x89,8cm
Serie minimalista de gran formato para espacios elegantes y atemporales. Disponible en color gris claro, gris y marrón.
