# Revestimiento en pasta blanca monoporosa, serie Tokyo de Domino Industrias Cerámicas. 34 x 66,5

- Propiedad del archivo: CONSTRUNARIO
- Formato: FIEBDC-3/2012
- Programa: Construnario Versión 3.51
- Fecha de los precios: 23/12/2022
- Divisa: EUR

**C1401DOM_211** u Revestimiento en pasta blanca monoporosa, serie Tokyo de Domino Industrias Cerámicas. 34 x 66,5
Sorprendente presencia de colores modernos, elegantes y atractivos. Disponible en color
