# Revestimiento en pasta blanca monoporosa, serie Crystal de Domino Industrias Cerámicas. 32,5x90

- Propiedad del archivo: CONSTRUNARIO
- Formato: FIEBDC-3/2012
- Programa: Construnario Versión 3.51
- Fecha de los precios: 23/12/2022
- Divisa: EUR

**C1401DOM_221** u Revestimiento en pasta blanca monoporosa, serie Crystal de Domino Industrias Cerámicas. 32,5x90
Serie con colores clásicos, acabado brillante, para espacios elegantes y contemporáneos.
