# Gres porcelánico, serie Titan de Domino Industrias Cerámicas. 30x60cm

- Propiedad del archivo: CONSTRUNARIO
- Formato: FIEBDC-3/2012
- Programa: Construnario Versión 3.51
- Fecha de los precios: 23/12/2022
- Divisa: EUR

**C1401DOM_121** u Gres porcelánico, serie Titan de Domino Industrias Cerámicas. 30x60cm
Robusto y con un toque similar a la pizarra, la opción ideal para quienes ya no prescinden de la elegancia combinada con el diseño
