# GMS – Plataforma de seguridad multi sitio integrada para la administración de seguridad de Pacom. Permite la integración de los diferentes sistemas de seguridad

- Propiedad del archivo: CONSTRUNARIO
- Formato: FIEBDC-3/2012
- Programa: Construnario Versión 3.51
- Fecha de los precios: 22/02/2021
- Divisa: EUR

**PACOMGMS** u GMS – Plataforma de seguridad multi sitio integrada para la administración de seguridad de Pacom. Permite la integración de los diferentes sistemas de seguridad
PACOM GMS (Sistema de Gestión Gráfica) es la plataforma perfecta de administración de seguridad multi-sitio que brinda integración entre controles de acceso, monitoreo de alarmas, videovigilancia, elevadores, intercomunicadores, incendios, automatización de edificios y muchos otros servicios de construcción en una única solución remotamente accesible en la punta de tus dedos. Cuando se utiliza una solución PACOM, la integración perfecta entre los controles de acceso, alarmas y cámaras hace evidente que el sistema fue diseñado para manejar todos los aspectos de un sistema de seguridad desde el principio. GMS es completamente escalable y se expande en línea con los aumentos en las necesidades del cliente. Las organizaciones pueden elegir monitorear y responder a sus propias alarmas usando la amplia gama de herramientas de visualización que se proporcionan en GMS o pueden elegir enviar esta tarea a cualquier estación central usando Contacto ID o formatos SIA. GMS proporciona niveles de redundancia inigualables en el mercado actual con tecnologías que ofrecen un funcionamiento ininterrumpido del sistema, autoevaluaciones inteligentes, respaldos múltiples y recuperación de desastres remota.
