# Controlador de seguridad inteligente, referencia PACOM 8003. Permite admitir hasta 2 puertas

- Propiedad del archivo: CONSTRUNARIO
- Formato: FIEBDC-3/2012
- Programa: Construnario Versión 3.51
- Fecha de los precios: 22/02/2021
- Divisa: EUR

**PACOM8003** u Controlador de seguridad inteligente, referencia PACOM 8003. Permite admitir hasta 2 puertas
El controlador PACOM 8003 es una central híbrida con comunicación IPs integrada que proporciona una potente detección de intrusión y un completo sistema de control de accesos para hasta dos puertas. La capacidad de comunicación por IP significa que hay una necesidad reducida de cableado de seguridad tradicional, lo que asegura una implementación más sencilla y una amplia escalabilidad. Como dispositivo de control de acceso, el controlador 8003 puede admitir hasta 2 puertas, cada una con un lector de entrada y un lector de salida, satisfaciendo las necesidades de entornos donde los usuarios pueden necesitar una función anti-passback. Como dispositivo de alarma, el controlador 8003 incluye hasta 8 entradas configurables de 5 estados y 8 salidas que comprenden 2 relés y 6 colectores abiertos. Las entradas se pueden ampliar hasta 64 y las salidas se pueden ampliar hasta 32 mediante la incorporación de módulos de expansión insertables y/o dispositivos de E/S remotos. El controlador 8003 puede operar de manera independiente para instalaciones pequeñas o medianas o puede incorporarse fácilmente como parte de un sistema de control de acceso y alarmas completamente integrado para edificios más grandes o aplicaciones de múltiples sitios. El 8003 también se ha diseñado específicamente para que pueda instalarse cómodamente en cualquier ubicación que permita un rack de montaje de 3U. Características Principales Control de acceso integrado y detección de intrusión Comunicación IP integrada Rack de montaje estándar de 3U Soporte para hasta 2 puertas, cada una con lectores IN y OUT Capacidad de 500.000 usuarios/tarjetas Almacena hasta 50.000 transacciones Niveles de acceso ilimitados 8 entradas supervisadas integradas (ampliables a 64) 8 salidas integradas (ampliables a 32) Servidor web incorporado para una programación más fácil Actualizaciones de firmware online
