# Techo móvil motorizado compuesto de tres hojas, serie T8000 de Airclos. Grandes cubiertas motorizadas con luces de hasta 3,6 m de ancho

- Propiedad del archivo: CONSTRUNARIO
- Formato: FIEBDC-3/2012
- Programa: Construnario Versión 3.51
- Fecha de los precios: 22/02/2021
- Divisa: EUR

**T8000** u Techo móvil motorizado compuesto de tres hojas, serie T8000 de Airclos. Grandes cubiertas motorizadas con luces de hasta 3,6 m de ancho
La serie T8000 es la más robusta de nuestra gama de techos retráctiles. Su diseño está especialmente creado para cubrir grandes espacios, con la mínima cantidad de obstáculos visuales y con excelentes resultados de hermeticidad y aislamiento. Gran refuerzo para dimensiones extra. El refuerzo extra con el que se han diseñado los perfiles de las cubiertas móviles de la serie T8000 nos permite alcanzar mayores dimensiones con un menor número de hojas. Gracias a este diseño único, podemos instalar hojas de vidrio hasta 3,6 m de ancho. Vidrios y paneles a medida. Vidrio de seguridad laminar hasta 4+4. Vidrio cámara con laminar 3+3 en el interior, cámara de 16 mm y luna templada de 4, 5 o 6 mm en el exterior. Hasta 28 mm en total. Policarbonato celular de 16, 20 o 25 mm. Panel sándwich de 16, 20 o 25 mm. Acabados de los perfiles de aluminio. Los perfiles de los techos móviles T8000 pueden ser lacados con las tonalidades de la gama RAL Classic, acabados anodizados o decorados imitación a madera. Elige el acabado para tu techo móvil.
