# Sistema de puertas plegables, referencia S55 MF de Airclos. Con persiana mallorquina de lama fija

- Propiedad del archivo: CONSTRUNARIO
- Formato: FIEBDC-3/2012
- Programa: Construnario Versión 3.51
- Fecha de los precios: 22/02/2021
- Divisa: EUR

**S55MF** u Sistema de puertas plegables, referencia S55 MF de Airclos. Con persiana mallorquina de lama fija
La serie S55 MF es una serie de puertas plegables con persiana mallorquina de lama fija que presenta triple junta de estanqueidad. La persiana mallorquina aumenta el nivel de intimidad y reduce la entrada de luz, proporcionando mayor confort térmico y acústico de la estancia. Su refuerzo especial la convierte en la opción idónea para zonas de viento. Características de los cerramientos plegables S55 MF. Se trata de una serie fría de cantos redondeados provista de junquillos horizontales y verticales. La apertura de las hojas puede ser interior o exterior admitiendo, así mismo, la colocación de uno o varios parteluces. Puede instalarse con marco inferior empotrado o superpuesto; dispone de perfil «U» compensador que cubre pequeños desniveles facilitando la instalación. Herrajes y accesorios. Puede incorporar manillas simples, tiradores de comercio y cerradura de tres puntos; el accesorio está disponible en acabado blanco, negro y, opcionalmente, en las mismas tonalidades que los perfiles. Consulta los herrajes y accesorios disponibles. Acabados de los perfiles de aluminio. Los perfiles de las puertas plegables S55 MF pueden ser lacados con las tonalidades de la gama RAL Classic, acabados anodizados o decorados imitación a madera. Elige el acabado para tu cerramiento plegable.
