# Cortinas de cristal apilables sin perfiles verticales, serie E45 de Airclos. Configurada por hojas de vidrio independientes

- Propiedad del archivo: CONSTRUNARIO
- Formato: FIEBDC-3/2012
- Programa: Construnario Versión 3.51
- Fecha de los precios: 22/02/2021
- Divisa: EUR

**E45AIR** u Cortinas de cristal apilables sin perfiles verticales, serie E45 de Airclos. Configurada por hojas de vidrio independientes
La E45 es una serie de cortinas de cristal apilables configurada por hojas de vidrio independientes. Para su apertura las hojas se deslizan hacia el extremo para apilarse todas juntas dejando el espacio completamente libre. Permite su instalación con guía inferior empotrada o superpuesta. Características de las cortinas apilables E45. Cortina de vidrio templado sin perfiles verticales, con juntas de hermeticidad transparentes entre hojas; disponible en vidrio templado de 10 mm de espesor con cantos pulidos para su fácil y segura utilización; la apertura de las hojas puede ser tanto exterior como interior; pueden instalarse con guía inferior superpuesta o empotrada. Herrajes y accesorios. Incorpora accionamiento con pomo y pestillo para asegurar su apertura y cierre adecuado. Se le pueden acoplar cerraduras. Consulta los herrajes y accesorios disponibles. Vidrios y acabados. El vidrio utilizado en las hojas es templado y puede ser neutro o con control solar, consiguiendo con este último mejorar el aislamiento térmico. Los perfiles de las cortina de vidrio E45 pueden ser lacados con las tonalidades de la gama RAL Classic, acabados anodizados o decorados imitación a madera. Elige el acabado para tu cortina de cristal apilable.
