# Serie de barandillas de vidrio con perfil interior versatil, referencia B115 de Airclos

- Propiedad del archivo: CONSTRUNARIO
- Formato: FIEBDC-3/2012
- Programa: Construnario Versión 3.51
- Fecha de los precios: 22/02/2021
- Divisa: EUR

**B115AIR** u Serie de barandillas de vidrio con perfil interior versatil, referencia B115 de Airclos
El sistema de barandillas de cristal Airclos es un sistema minimalista sin perfiles verticales en la que prima la transparencia del sistema. Especialmente diseñado para garantizar la seguridad sin restar protagonismo al vidrio y a las vistas
