# Revestimiento pigmentado, brillante, fluido, en base poliuretano 100% sólidos, referencia Paviwoll PU Level de Mortsaz. Para el recubrimiento de pavimentos de hormigón

- Propiedad del archivo: CONSTRUNARIO
- Formato: FIEBDC-3/2012
- Programa: Construnario Versión 3.51
- Fecha de los precios: 23/02/2021
- Divisa: EUR

**PAVIPU** u Revestimiento pigmentado, brillante, fluido, en base poliuretano 100% sólidos, referencia Paviwoll PU Level de Mortsaz. Para el recubrimiento de pavimentos de hormigón
Paviwoll PU Level es un revestimiento pigmentado, brillante, fluido, en base poliuretano 100% sólidos con resistencias química y mecánica para el recubrimiento de pavimentos de hormigón. Esta resina de poliuretano aromático se presenta en dos componentes y es indicada como acabado de superficies de pavimentos. Rendimiento: En función del soporte y método de aplicación. Envase: 19,5 kg + 5,5 kg ó 3,9 kg+1,1 kg. Carta de colores: Gris (ral 7040). Características principales Elevada fluidez que permite una fácil y rápida aplicación del producto. Versatilidad en el acabado, puede aplicarse como multicapa o pintura. Elevado poder de cubrición. Exento de disolventes, sin olores (100% sólidos). Con elevada dureza superficial, resistencias químicas y ligeramente flexible. Buena adherencia en el hormigón. Campos de aplicación Pavimentos destinados a garajes, zonas de tráfico intenso y zonas comerciales. Pavimentos con elevados requisitos de descontaminación y limpieza, industria química y alimentaria. Pavimentos donde se requieran superficies con textura antideslizante (aplicación multicapa). Sellado en general del hormigón.
