# Central analógica Solution F2 en armario A, referencia B01070-00 de NSC. 1 lazo ampliable a 2

- Propiedad del archivo: CONSTRUNARIO
- Formato: FIEBDC-3/2012
- Programa: Construnario Versión 3.51
- Fecha de los precios: 01/02/2023
- Divisa: EUR

**B0107000** u Central analógica Solution F2 en armario A, referencia B01070-00 de NSC. 1 lazo ampliable a 2
Central analógica Solution F2 en armario A de 1 lazo ampliable a 2. Diseño robusto y compacto ideal para instalaciones de tamaño medio. ¦ Central robusta y compacta. ¦ 1 lazo ampliable a 2. ¦ Pantalla gráfica interactiva de 240 x 64 px. ¦ CPU de 32 bits de alto rendimiento. ¦ Diagnóstico y configuración mediante USB. ¦ Certificado acorde a EN54-2-4-13. La gama de centrales analógicas “Solution F2” son una nueva generación de centrales de detección de incendios robustos y compactos, desarrollados para cumplir con los estándares internacionales más rigurosos y al más alto nivel. La centrales Solution F2 cumplen con las normativas EN54 homologado por el prestigioso laboratorio VdS, incorpora múltiples entradas y salidas totalmente programables, display gráfico interactivo 240 x 64px, botones programables y puerto USB para la configuración y el diagnóstico del sistema. Además de esto, la central permite muchas opciones de expansión: tarjetas de comunicaciones, tarjetas de relés y tarjetas de entradas y salidas adicionales. El sistema incorpora de serie una fuente de alimentación de 24V DC / 2,5A y puede albergar hasta 2 lazos – cada uno con 126 dispositivos de lazo – y configurar un máximo de 512 zonas. Viene montado en armario metálico para mayor robustez, pudiendo albergar baterías de hasta 12Ah
