# Tubería PP-R serie Green Pipe 2.5 / SDR 6 S, referencia 10012 de Aquatherm Ibérica. Diámetro: 32 mm. Espesor: 5,4, Capacidad: 0,353 l/m

- Propiedad del archivo: CONSTRUNARIO
- Formato: FIEBDC-3/2012
- Programa: Construnario Versión 3.51
- Fecha de los precios: 25/02/2021
- Divisa: EUR

**10012_AQU** m Tubería PP-R serie Green Pipe 2.5 / SDR 6 S, referencia 10012 de Aquatherm Ibérica. Diámetro: 32 mm. Espesor: 5,4, Capacidad: 0,353 l/m
Descripción: aquatherm green pipe – SDR 6 S Característica especial: s ( monocapa) Material: fusiolen PP-R Serie: SDR 6?/?S 2.5 & SDR 7.4?/?S 3.2 Standards: DIN 8077. DIN 8078, DIN EN ISO 15874, ASTM F 2389, CSA B 137.11 Color: verde Forma de suministro: barras de 4 metros,* también disponible en rollos Uds. de sumunistro: PU en metros
