# Tubería PP-R serie Blue Pipe SDR 11, referencia 0210208 de Aquatherm Ibérica. Diámetro: 20 mm. Espesor: 1,9, Capacidad: 0,206 l/m

- Propiedad del archivo: CONSTRUNARIO
- Formato: FIEBDC-3/2012
- Programa: Construnario Versión 3.51
- Fecha de los precios: 25/02/2021
- Divisa: EUR

**2010208AQU** m Tubería PP-R serie Blue Pipe SDR 11, referencia 0210208 de Aquatherm Ibérica. Diámetro: 20 mm. Espesor: 1,9, Capacidad: 0,206 l/m
Descripción: aquatherm blue pipe – SDR 11 S Estructura de la tubería: S (single) Material: fusiolen PP-R Serie: SDR 11 Normativa: SKZ HR 3.28, ASTM F 2389, CSA B 137.11, ISO 21003 SKZ A314/616 Color: azul Forma de suministro: 4 m straight lengths, also* in coils Uds. de sumunistro: PU en metros
