# Manguito de PP-R. referencia 11006 de Aquatherm. Diámetro: 16 mm

- Propiedad del archivo: CONSTRUNARIO
- Formato: FIEBDC-3/2012
- Programa: Construnario Versión 3.51
- Fecha de los precios: 25/02/2021
- Divisa: EUR

**11006AQU** u Manguito de PP-R. referencia 11006 de Aquatherm. Diámetro: 16 mm
Sistemas: aquatherm green pipe, aquatherm blue pipe, aquatherm lilac pipe Material: Fusiolen® PP-R Normas: DIN 16962, DIN EN ISO 15874 Color: verde
