# Tubería PP-R serie Red Pipe 7,4 MF, referencia 4170714 de Aquatherm Ibérica. 40 x 5,5 mm, DN: 25 mm.PU m: 60

- Propiedad del archivo: CONSTRUNARIO
- Formato: FIEBDC-3/2012
- Programa: Construnario Versión 3.51
- Fecha de los precios: 25/02/2021
- Divisa: EUR

**4170714AQU** m Tubería PP-R serie Red Pipe 7,4 MF, referencia 4170714 de Aquatherm Ibérica. 40 x 5,5 mm, DN: 25 mm.PU m: 60
Descripción: aquatherm red pipe – SDR 7,4 MF Estructura de la tubería: MF = Multicapa, con refuerzo de Fibra (FASER) Material: fusiolen PP-R Serie: SDR 7.4?/?S 3,2 Normativa: SKZ HR 3.28, ASTM F 2389, CSA B 137.11, ISO 21003 SKZ A314/616 Color: rojo con 4 franjas verde oscuro Forma de suministro: barras de 6 metros Uds. de sumunistro: PU en metros Estabilizada mediante una mezcla de fibra de vidrio integrada como una capa intermedia en el material fusiolen® PP-R.
