# Tubería PP-R serie Lilac Pipe SDR 7,4, referencia 9010808 de Aquatherm Ibérica. Diámetro: 20 mm. Espesor: 2,8 mm. Capacidad: 0,163 l/m

- Propiedad del archivo: CONSTRUNARIO
- Formato: FIEBDC-3/2012
- Programa: Construnario Versión 3.51
- Fecha de los precios: 25/02/2021
- Divisa: EUR

**9010808AQU** m Tubería PP-R serie Lilac Pipe SDR 7,4, referencia 9010808 de Aquatherm Ibérica. Diámetro: 20 mm. Espesor: 2,8 mm. Capacidad: 0,163 l/m
Sistema de tuberías para aguas recicladas y reutilizadas. Las aguas recicladas y reutilizadas así cómo las de origen pluvial están siendo utilizadas cada vez con mayor frecuencia en la edificación cómo un recurso de aprovechamiento del uso del agua. Así mismo, la reutilización de este tipo de aguas se está incluyendo en las últimas revisiones de los códigos de edificación. Estos códigos requieren que dichos sistemas se encuentren enteramente separados de las demás instalaciones de agua potable, y por ello el color debe identificar a estas cómo agua no potable. El agua procedente de estas fuentes puede utilizarse en: Descarga de inodoros Riego Lavandería El nuevo sistema de tuberías aquatherm lilac pipe ha sido desarrollado exclusivamente para estas aplicaciones. el uso de las tuberías aquatherm lilac pipe aporta la misma durabilidad y resistencia a la corrosion que las tuberías convencionales de PP-R C para instalaciones de agua fría y caliente. Esto, combinado con las modificaciones en su diseño, color, marcaje y la certificación por parte de NSF Internacional, hacen de aquatherm lilac pipe la elección ideal para la conservación de los recursos del agua.
