# Tubo de conexión a radiadores y agua potable, Grey Pipe, referencia 77000 de Aquatherm. Con barrera antidifusora de oxígeno y tubo corrugado

- Propiedad del archivo: CONSTRUNARIO
- Formato: FIEBDC-3/2012
- Programa: Construnario Versión 3.51
- Fecha de los precios: 25/02/2021
- Divisa: EUR

**77000_AQU** m Tubo de conexión a radiadores y agua potable, Grey Pipe, referencia 77000 de Aquatherm. Con barrera antidifusora de oxígeno y tubo corrugado
Material: PB Campo de aplicación: Agua potable/Calefacción Color: gris Temperatura funcionamiento: 70°C Forma de suministro: rollos DVGW-Registr.-No.: DW-8501 AU2075 (incl. accesorios) Material tubo corrugado: PE De acuerdo a norma: DIN 4726/4727/16968 Color del tubo corrugado: verde con barrera antidifusora de oxígeno EVOH-coating
