# Codo placa doble paso de caudal a izquierda sistema Grey Pipe, referencia 79014 de Aquatherm. 16mm x 1/2“IG izquierda

- Propiedad del archivo: CONSTRUNARIO
- Formato: FIEBDC-3/2012
- Programa: Construnario Versión 3.51
- Fecha de los precios: 25/02/2021
- Divisa: EUR

| Código | Ud | Descripción |
|---|---|---|
| 79014AQU | u | Codo placa doble paso de caudal a izquierda sistema Grey Pipe, referencia 79014 de Aquatherm. 16mm x 1/2“IG izquierda |
