# Radiador de pared horizontal, referencia STRW.020LLLTT.050 serie Strada de Jaga. Tipo: 10. Medidas: 050 cm

- Propiedad del archivo: CONSTRUNARIO
- Formato: FIEBDC-3/2012
- Programa: Construnario Versión 3.51
- Fecha de los precios: 05/03/2021
- Divisa: EUR

**STRW.020LLLTT.050** u Radiador de pared horizontal, referencia STRW.020LLLTT.050 serie Strada de Jaga. Tipo: 10. Medidas: 050 cm
Emisor de baja temperatura de agua con tecnología Low-H2O que contiene un intercambiador de calor. El intercambiador está fabricado con materiales superconductores: cobre y aluminio. Su rápida conductividad permite un consumo de energía mínimo y una emisión de calor máxima. El intercambiador de calor, en su versión Twin, tiene doble altura para ofrecer una emisión aún mayor sobre todo en combinación con los DBH, los activadores dinámicos (ver Strada Hybrid). Además, posee un regio diseño compuesto por una robusta carcasa y con panel frontal liso y una estilizada rejilla de aluminio. Opcionalmente, permite integrar una unidad de ventilación Oxygen Home para la renovación de aire.
