# Radiador de pared vertical, referencia APPW.180.030 de la serie Iguana Aplano de Jata. Medidas: 030 cm

- Propiedad del archivo: CONSTRUNARIO
- Formato: FIEBDC-3/2012
- Programa: Construnario Versión 3.51
- Fecha de los precios: 05/03/2021
- Divisa: EUR

**APPW180030** u Radiador de pared vertical, referencia APPW.180.030 de la serie Iguana Aplano de Jata. Medidas: 030 cm
El emisor de calefacción vertical iguana aplano está formado por finos tubos triangulares colocados uno junto a otro sobre un plano. Disponible la versión “Plus” para bajas temperaturas de impulsión.
