# Radiador suelo de pie, referencia LINF.050.020.10 de la serie Línea Plus de pie de Jaga. Tipo: 10. L: 050. H: 020

- Propiedad del archivo: CONSTRUNARIO
- Formato: FIEBDC-3/2012
- Programa: Construnario Versión 3.51
- Fecha de los precios: 05/03/2021
- Divisa: EUR

**LINFHHHLLL** u Radiador suelo de pie, referencia LINF.050.020.10 de la serie Línea Plus de pie de Jaga. Tipo: 10. L: 050. H: 020
Emisor de baja temperatura elegante y sin pérdida de calor a través del vidrio. Utiliza tecnología Low-H2O que contiene intercambiador de calor superconductor y ultrarrápido para que el consumo de energía sea mínimo y la emisión de calor la máxima posible. Intercambiador Twin opcional para compensar de manera rápida el aire frío que proviene de las fachadas acristaladas o de las rejillas de ventilación.
