# Radiador de muy baja temperatura, referencia VERW.200 041 08 de la serie Vertiga Hybrid de Jaga. H: 200 L:041 B:08 cm

- Propiedad del archivo: CONSTRUNARIO
- Formato: FIEBDC-3/2012
- Programa: Construnario Versión 3.51
- Fecha de los precios: 05/03/2021
- Divisa: EUR

**VERW.200** u Radiador de muy baja temperatura, referencia VERW.200 041 08 de la serie Vertiga Hybrid de Jaga. H: 200 L:041 B:08 cm
Jaga Vertiga es un radiador de baja temperatura, perfecto para bombas de calor y calderas de condensación. Dos intercambiadores de calor dinámicos con salidas de aire laterales obtienen un rendimiento tremendamente alto incluso con temperaturas de agua superbajas. Ligero, elegante y equipado con materiales ultraconductores y tecnología Low-H2O; este sistema de calefacción vertical es muy fácil de regular y permite un gran ahorro de energía.
