# Sistema de calefacción empotrada en pared, referencia BZMW.041 075 12.XXX /20 de la serie Briza 12 de Jaga. H: 041 L: 075 T: 12

- Propiedad del archivo: CONSTRUNARIO
- Formato: FIEBDC-3/2012
- Programa: Construnario Versión 3.51
- Fecha de los precios: 05/03/2021
- Divisa: EUR

| Código | Ud | Descripción |
|---|---|---|
| BZMW041075 | u | Sistema de calefacción empotrada en pared, referencia BZMW.041 075 12.XXX /20 de la serie Briza 12 de Jaga. H: 041 L: 075 T: 12 |
