# Sistema de calefacción de suelo de pie, referencia FDCF.020 074 19 /XXX de la serie Freedom de Jaga. H: 020 L: 074 1B:9

- Propiedad del archivo: CONSTRUNARIO
- Formato: FIEBDC-3/2012
- Programa: Construnario Versión 3.51
- Fecha de los precios: 05/03/2021
- Divisa: EUR

**FDCF020** u Sistema de calefacción de suelo de pie, referencia FDCF.020 074 19 /XXX de la serie Freedom de Jaga. H: 020 L: 074 1B:9
Freedom es muy eficiente en combinación con cualquier fuente de energía. Cuanto menor sea la temperatura del agua, ¡mayores ventajas de los radiadores Freedom y mejores resultados! Es el radiador ideal usando bombas de calor, calderas de condensación y toda la nueva tecnología de calefacción a muy bajas temperaturas. Los radiadores Freedom de pie ofrecen la tecnología ecológica Jaga Hybrid en su diseño más compacto. A pesar de su pequeño tamaño, son mucho más eficientes que el suelo radiante u otros radiadores y pueden integrarse armoniosamente en cualquier interior. ¡Incluso siendo tan compactos, los radiadores Freedom pueden calefactar y refrigerar! Son adecuados para refrigeración sin condensación (dry cooling) y refrigeración con agua fría con condensación. Todos los radiadores Freedom están equipados con una toma para desagu¨e de condensados.
