# Espumógeno newtoniano de baja viscosidad, Silvara ZFK de VS Focum. Libre de flúor. Líquidos hidrocarburos y sólidos

- Propiedad del archivo: CONSTRUNARIO
- Formato: FIEBDC-3/2012
- Programa: Construnario Versión 3.51
- Fecha de los precios: 11/11/2022
- Divisa: EUR

**SilvaraZFK** kg Espumógeno newtoniano de baja viscosidad, Silvara ZFK de VS Focum. Libre de flúor. Líquidos hidrocarburos y sólidos.
Silvara ZFKes un espumógeno newtoniano de baja viscosidad libre de contenido en flúor para el apagado de fuegos de líquidos hidrocarburos y sólidos.Silvara ZFK está preparado a partir de disolventes, tensoactivos hidrocarbonados y aditivos.Silvara ZFKno contiene en su formulación ningún tipo de derivado organohalogenado, siendo un espumógeno fácilmente biodegradable y respetuoso con el medio ambiente.Silvara ZFKforma una espuma muy resistente que aísla el combustible del oxígeno consiguiendo la extinción del fuego.
