# Puerta corredera de dos hojas de la serie Pure Trésor de Scrigno. Anchura: 1200. Altura: 1800 a 2100 mm. Fresno lacado

- Propiedad del archivo: CONSTRUNARIO
- Formato: FIEBDC-3/2012
- Programa: Construnario Versión 3.51
- Fecha de los precios: 04/03/2021
- Divisa: EUR

**BTS01002_6FL1** u Puerta corredera de dos hojas de la serie Pure Trésor de Scrigno. Anchura: 1200. Altura: 1800 a 2100 mm. Fresno lacado
Precio: 979.00
El panel de la puerta está hecho de contrachapado, tiene un bastidor de abeto juntado (en la versión de fresno con madera maciza añadida) y revestido con paneles de MDF, o sea, de fibra de densidad media (con una capa añadida de madera en la versión de fresno). El grosor de la hoja es de 40 mm. La jamba se realiza bajo pedido con grosores que pueden ir de los 90 a los 415 mm. Las escobillas y las guarniciones de tope presentan un color variable según la tonalidad RAL solicitada
