# Kit de perfiles tapajuntas, referencia 35263 de la serie Comfort de Scrigno. 1000x2100. Blanco

- Propiedad del archivo: CONSTRUNARIO
- Formato: FIEBDC-3/2012
- Programa: Construnario Versión 3.51
- Fecha de los precios: 04/03/2021
- Divisa: EUR

**SCR35263** u Kit de perfiles tapajuntas, referencia 35263 de la serie Comfort de Scrigno. 1000x2100. Blanco
Precio: 129.00
Composición del kit: 2 perfiles tapajuntas 100x12 l= 2150 * 2 perfiles tapajuntas 100x12l=1050 aprox
