# Kit de escuadras para puertas de seguridad, referencia 36856 de la serie Comfort de Scrigno. Blanco veteado

- Propiedad del archivo: CONSTRUNARIO
- Formato: FIEBDC-3/2012
- Programa: Construnario Versión 3.51
- Fecha de los precios: 04/03/2021
- Divisa: EUR

**SCR36856** u Kit de escuadras para puertas de seguridad, referencia 36856 de la serie Comfort de Scrigno. Blanco veteado
Precio: 124.00
Kit de 3 escuadras. 36x21x2400 mm
