# Puerta batiente de interior de la serie Libro Comfort de Scrigno. Luz de paso: 800x2100/102mm. Blanco veteado

- Propiedad del archivo: CONSTRUNARIO
- Formato: FIEBDC-3/2012
- Programa: Construnario Versión 3.51
- Fecha de los precios: 04/03/2021
- Divisa: EUR

**SCR37525** u Puerta batiente de interior de la serie Libro Comfort de Scrigno. Luz de paso: 800x2100/102mm. Blanco veteado
Precio: 979.00
Confort: modelo Libro Scrigno amplía aún más la colección de puertas Comfort. La línea se enriquece ahora con un nuevo modelo, el Comfort Libro, que emplea un codiciado diseño clásico para satisfacer las demandas reales de hoy. Concebido para quienes tienen un espacio limitado y buscan una alternativa a las puertas correderas, Comfort Libro tiene una bisagra central oculta que permite que los paneles se plieguen sobre sí mismos. Por lo tanto, la puerta ocupa un espacio mínimo en una habitación, combinando una solución práctica con un atractivo visual cautivador.
