# Puerta de interior de la serie Luce Comfort de Scrigno. Una hoja. Luz de paso: 900x2000/2100mm. Blanco veteado. Sin cristal

- Propiedad del archivo: CONSTRUNARIO
- Formato: FIEBDC-3/2012
- Programa: Construnario Versión 3.51
- Fecha de los precios: 03/03/2021
- Divisa: EUR

**BPL28011_BVC5** u Puerta de interior de la serie Luce Comfort de Scrigno. Una hoja. Luz de paso: 900x2000/2100mm. Blanco veteado. Sin cristal
Precio: 598.00
Con Comfort Luce, Scrigno ofrece una puerta que incluye un panel central en vidrio grabado, que realza la ligereza compositiva y, gracias a sus líneas rigurosas, subraya la geometría impecable de las formas de la puerta. Brillo mejorado y máxima privacidad, para un entorno único, con elegancia atemporal: Comfort Luce está disponible en versiones con bisagras y deslizantes para los modelos Base y Double Base.
