# Puerta de interior de la serie Prima Comfort de Scrigno. Luz de paso: 600x2000/2100mm. Blanco palisandro

- Propiedad del archivo: CONSTRUNARIO
- Formato: FIEBDC-3/2012
- Programa: Construnario Versión 3.51
- Fecha de los precios: 03/03/2021
- Divisa: EUR

**BPL28001_BP1** u Puerta de interior de la serie Prima Comfort de Scrigno. Luz de paso: 600x2000/2100mm. Blanco palisandro
Precio: 381.00
Puerta de interior de la serie Prima Comfort de Scrigno. Luz de paso: 600x2000/2100mm. Blanco palisandro Detalles técnicos Las puertas están hechas de paneles de nido de abeja con un marco articulado de abeto y acabados laminados. Las puertas tienen un grosor de 44 mm, con un borde de ABS de 1 mm. Los postes están disponibles con paneles en tres tamaños diferentes de 72, 102 y 132 mm. Los perfiles de remate planos tienen una anchura de 74 mm en el lado del panel y 80 mm en el otro lado. Las puertas se suministran de serie con cerradura magnética y bisagras ocultas con regulación tridireccional, con embellecedor de protección y listones de sellado disponibles en colores a juego con el acabado de la puerta. Las puertas son totalmente reversibles durante la instalación. No incluye asas.
