# Puerta a ras de pared de la serie Essential Little de Scrigno. Luz de paso, anchura: 300 a 400mm; altura: 300 a 400 mm. Una hoja

- Propiedad del archivo: CONSTRUNARIO
- Formato: FIEBDC-3/2012
- Programa: Construnario Versión 3.51
- Fecha de los precios: 02/03/2021
- Divisa: EUR

**BPL32020_A1** u Puerta a ras de pared de la serie Essential Little de Scrigno. Luz de paso, anchura: 300 a 400mm; altura: 300 a 400 mm. Una hoja
Precio: 309.00
Essential Little y Little Zero son puertecillas ideadas con el sistema Puerta-Pared que no requieren el empleo de perfiles tapajuntas, pues se valen de goznes empotrados, y se abren a 90°. Concebidos como cierres especiales para espacios reducidos, son la solución ideal para crear armarios, cerrar tabucos y pequeños espacios, cuadros eléctricos, instalaciones, etc. Los modelos de la línea Little presentan la clásica holgura entre la puertecilla y el bastidor. Se halla disponible también la variante Little Zero, la versión que no presenta la holgura. Se encuentran disponibles en diversas formas verticales y horizontales, rectangulares o trapezoidales. La forma trapezoidal no está disponible en la variante Little Zero. El panel de la puertecilla se puede pintar, lacar o recubrir con papel pintado empleando los mismos acabados de la pared o de otros elementos del espacio, en perfecta armonía con el ambiente que la rodea. Essential Little y Little Zero se pueden instalar en paredes de cualquier grosor, tanto de obra como de cartón-yeso. Los sistemas de apertura disponibles son tres: lateral, basculante y de fuelle. Se encuentran a disposición asimismo cierres especiales, trampillas y puertecillas de inspección, creadas específicamente para paredes de cartón-yeso. Realizadas por entero con cartón-yeso (bastidor y tapa) se pueden montar en vertical o en horizontal exclusivamente en paredes de cartón-yeso. El panel de cierre se puede pintar, lacar o recubrir con papel pintado de manera que se “camufle” con el espacio circundante y “desaparezca” de la vista. Tres son los modelos disponibles: con tapa y enganches magnéticos sin bisagras, con goznes de apertura de 90°, con trampillas de techo cuya tapa se abre hacia el interior (sólo para trampillas de techo).
