# Puerta de cristal serie Mirr de Scrigno. Luz de paso: 900/1000. Categoría panel: F2. Una hoja, un cristal

- Propiedad del archivo: CONSTRUNARIO
- Formato: FIEBDC-3/2012
- Programa: Construnario Versión 3.51
- Fecha de los precios: 02/03/2021
- Divisa: EUR

**UDM0001_A6** u Puerta de cristal serie Mirr de Scrigno. Luz de paso: 900/1000. Categoría panel: F2. Una hoja, un cristal
Precio: 1000.00
La última novedad de la gamma Essential es Mirr Corredera, una solución inédita con hojas de cristal sin jambas ni perfiles de cobertura, caracterizadas por presentar un estilo minimalista contemporáneo y refinado, que confiere sensación de ligereza a los espacios. Las transparencias y los reflejos del cristal, junto con los trazos geométricos netos, crean un continuum entre los ámbitos. Disponible en versiones tanto de una sola hoja como de dos hojas, de 40 mm, Mirr Corredera se configura como un elemento de interiorismo extremadamente versátil, en parte gracias a las infinitas posibilidades de combinación que ofrece. Las variedades entre las que elegir, en efecto, son múltiples: cristal transparente, satinado, reflex, ahumado o bronce, disponibles asimismo en la versión de espejo, a la que se suma una rica paleta de tonalidades seleccionables en las versiones de cristal lacado, con acabado brillante o satinado. Amplio, asimismo, el abanico de colores de la estructura perimetral interior de aluminio. Gracias a una perfecta alianza entre la elegancia del cristal y la resistencia del aluminio, Mirr Corredera guía el paso de la luz para que disfrutemos y vivamos de la mejor manera los ámbitos interiores.
