# Puerta Essential batiente de Scrigno. Resistente al fuego EI1 60 (X22) 1 hora. Altura de 2110 a 2650. Ancho: 1000. Empujando izquierda

- Propiedad del archivo: CONSTRUNARIO
- Formato: FIEBDC-3/2012
- Programa: Construnario Versión 3.51
- Fecha de los precios: 02/03/2021
- Divisa: EUR

**BPL33003_11** u Puerta Essential batiente de Scrigno. Resistente al fuego EI1 60 (X22) 1 hora. Altura de 2110 a 2650. Ancho: 1000. Empujando izquierda
Precio: 2701.00
Estas puertas están certificadas por las normas EN 1363-1:2012 y EN 1634-1:2014, en la versión Corredera, y EN 1634-1:2009 y EN 1363-1:2001, en el modelo Batiente.
