# Bastidor batiente enfoscado de la serie Essential trapezoidal de Scrigno. Anchura: de 801 a 1000 mm. Altura: de 2101 a 2399mm

- Propiedad del archivo: CONSTRUNARIO
- Formato: FIEBDC-3/2012
- Programa: Construnario Versión 3.51
- Fecha de los precios: 02/03/2021
- Divisa: EUR

**BPL31061_5** u Bastidor batiente enfoscado de la serie Essential trapezoidal de Scrigno. Anchura: de 801 a 1000 mm. Altura: de 2101 a 2399mm
Precio: 982.00
Como Scrigno sabe perfectamente, no todas las paredes son iguales. Con Essential Trapezoidal, basta con elegir el ángulo del travesaño, de 60° a 89°, e incluso los áticos con formas más inusuales pueden tener una puerta perfecta. Esta es la solución ideal para conversiones de loft y para cualquier otra situación que tu creatividad te sugiera.
