# Premarco para puerta corredera, referencia 32524 de la serie Essential Trial de Scrigno. 1 Hoja. Enfoscado. Luz de paso: 2400x2100mm

- Propiedad del archivo: CONSTRUNARIO
- Formato: FIEBDC-3/2012
- Programa: Construnario Versión 3.51
- Fecha de los precios: 01/03/2021
- Divisa: EUR

**SCR32524** u Premarco para puerta corredera, referencia 32524 de la serie Essential Trial de Scrigno. 1 Hoja. Enfoscado. Luz de paso: 2400x2100mm
Precio: 1308.00
Essential Trial es el premarco nacido a partir de la evolución de Essential y Essential Dual. Representa la síntesis de la investigación continua y el diseño de Scrigno. Un producto innovador, capaz de contener, dentro de un único armazón empotrado, tres hojas de cristal correderas conectadas entre sí por un sistema de deslizamiento. Esto significa que se puede contar con amplias aperturas, a pesar de disponer de unas reducidas medidas de la pared en la que va a alojarse el premarco. Todo ello en perfecta armonía con la pared, que queda libre de cualquier acabado gracias a la eliminación de jambas, tapajuntas y perfiles de cobertura. Se han adoptado perfiles de aluminio, sobre los que se aplica y nivela directamente el enlucido o el cartón-yeso. A continuación, simplemente pintando los perfiles del mismo color que el resto de la pared se completa el resultado estético. Se encuentra disponible en la versión de una sola hoja para paredes de obra de 140 mm de grosor y para paredes de cartón-yeso de 158 mm de grosor.
