# Base cartón yeso una hoja

- Propiedad del archivo: CONSTRUNARIO
- Formato: FIEBDC-3/2012
- Programa: Construnario Versión 3.51
- Fecha de los precios: 08/10/2012
- Divisa: EUR

**C0701SCR-1021** Base cartón yeso una hoja
Es el sistema que permite "hacer desaparecer", es decir, empotrar, una puerta corredera. Constituye el modelo más sencillo con el que se puede intervenir para dar un nuevo valor a los ambientes y ganar espacio. Resulta ideal para cocinas, baños y trasteros, dependencias en las que ahorrar espacio es de vital importancia; se adapta perfectamente a todas las habitaciones de la vivienda. Se puede utilizar asimismo en edificios de uso no doméstico, como hoteles, restaurantes, etc. Se encuentra disponible para paredes de mampostería y cartón-yeso. Disponible asimismo en versiones de medidas extra con alturas variables de centímetro en centímetro.
