# Base cartón yeso dos hojas

- Propiedad del archivo: CONSTRUNARIO
- Formato: FIEBDC-3/2012
- Programa: Construnario Versión 3.51
- Fecha de los precios: 04/09/2012
- Divisa: EUR

**C0701SCR-1022** Base cartón yeso dos hojas
Es el sistema que permite ocultar, o sea, empotrar, dos puertas correderas contrapuestas, una a la derecha y la otra a la izquierda del hueco de paso. La instalación prevé la colocación de dos armazones. Con Scrigno Base Doble, dos habitaciones contiguas se pueden llegar a transformar casi en un ambiente único de manera sencilla y funcional. Se encuentra disponible para paredes de mampostería y cartón-yeso. Disponible asimismo en versiones de medidas extra con alturas variables de centímetro en centímetro. Existe también la posibilidad de solicitar la instalación de un cómodo mecanismo para la apertura simultánea de las puertas.
