# Premarco para puerta de interior, referencia 4458N de la serie Base de Scrigno. 2 Hojas. Enfoscado 1200x2000/125 2A INT

- Propiedad del archivo: CONSTRUNARIO
- Formato: FIEBDC-3/2012
- Programa: Construnario Versión 3.51
- Fecha de los precios: 17/11/2020
- Divisa: EUR

**SCR4458N** u Premarco para puerta de interior, referencia 4458N de la serie Base de Scrigno. 2 Hojas. Enfoscado 1200x2000/125 2A INT
Precio: 639.00
Premarco metálico de chapa de aluzinc modelo "SCRIGNO GOLD BASE", con un hueco interior de 89 mm para pared interior divisoria formada de ladrillos huecos de 6-8-10-12 mm con un grosor total acabado de 125 mm, idóneo para alojar en su interior dos puertas (modelo de dos hojas) corredera/s, rígida/s, empotrada/s, con un peso máximo por unidad de 120 kg. Medidas de las luces de paso: 1200 mm x 2000 mm. El premarco original Scrigno siempre se suministra acompañado de un certificado de Autenticidad y una Garantía de por vida sobre los componentes del armazón para interior fabricados con chapa de Aluzinc.
